# KA Velen Sanierung Rechengebäude
Angebotsaufforderung (GAEB DA XML 3.2, DA83)
Währung: EUR
Erstellt mit: AVAPLAN, AVAPLAN win64bit 25.1.7.4120, 25.03.2026

## Art und Umfang der Arbeiten
Art und Umfang der Arbeiten

Die Stadt Velen-Ramsdorf ist eine kreisangehörige Stadt im Kreis Borken, westlich von Münster, in Nordrhein-Westfalen.
Die bestehende Rechenanlage muss nach über 30 Jahre Betrieb erneuert werden. Die Rechenanlage besteht aus drei identischen Rechen. Durch das errichtete Provisorium ist das Gerinne zur Montage der Anlage Baufrei.

Der Leistungsumfang ist im Einzelnen dem Leistungsverzeichnis zu entnehmen.

Grundsätzliche Bedenken gegenüber der ausgeschriebenen Lösung hat der Bieter umgehend, spätestens bei Angebotsabgabe, schriftlich anzuzeigen. Spätere Veränderungen gehen zu Lasten des Auftragnehmers.

Die diesem Leistungsverzeichnis beiliegenden Pläne gelten als Anhalt für die Kalkulation.
Bieter können sich vor Angebotsabgabe mit den Örtlichkeiten vertraut machen.

Während der Ausführung der Bauarbeiten ist die Kläranlage im Betrieb. Der Betrieb muss ungehindert aufrechterhalten werden. Dies ist bei dem Arbeitsablauf sowie bei Unfallsicherung besonders zu beachten. Die Arbeiten dürfen in der Zeit ausgeführt werden, in der die Anlage mit Betriebspersonal besetzt ist (Mo. bis Do. von 7.00 -12.15 und von 13.00 -16.00 Uhr, Fr. von 7.00 bis 13.00 Uhr). Nach der Sicherheitseinweisung können die Arbeiten auch in Abwesenheit des Betriebspersonals ausgeführt werden. Der AN kann hierfür einen Schlüssel zur Kläranlage erhalten.

Der Auftraggeber stellt dem Auftragnehmer Strom und Wasser unentgeltlich zur Verfügung. Die Anschlüsse selbst und die Installation des Baustromunterverteilers ist Sache des Auftragnehmers.

Mit der Ausführung soll sofort nach der Auftragserteilung begonnen werden. Die Montage des Provisoriums ist für Ende September 2026 vorgesehen.
Der Rückbau dann für Ende März 2027.

## Allgemeine Hinweise
Allgemeine Hinweise

Einheitspreise (EP):
Die EP gelten für die Dauer der Bauzeit und verstehen sich, wenn nicht ausdrücklich vermerkt, in betriebsfertiger Arbeit einschl. aller Nebenarbeiten und Leistungen, aller Materiallieferungen, der Vorhaltung aller Maschinen, Geräte, Gerüste und Schalungen der Betriebs- und Hilfsstoffe (Wasser, Gas, Strom).

Sicherheit:
Der Auftragnehmer hat alle zur Sicherung der Baustelle
notwendigen Maßnahmen unter voller eigener
Verantwortung durchzuführen und diese in den
Einheitspreisen zu berücksichtigen.

## Wichtiger Hinweis
Wichtiger Hinweis

Das LV ist vollständig ausgefüllt bei Angebotsabgabe vorzulegen. Dies bedeutet, dass in den Bietertextergänzungen, gekennzeichnet durch '......', die angebotenen Fabrikate und Typen einzutragen sind. Ist vor der Bietertextergänzung ein Beispielfabrikat einschl. eindeutiger Typenbeschreibung benannt und in der Bietertextergänzung wird kein Eintrag vorgenommen, gilt das Beispielfabrikat als vom Bieter gewähltes Fabrikat.

## Lage und Zugang zur Baustelle
Die Kläranlage Velen liegt süd-westlich des Ortsteils Ramsdorf. Die Zufahrt der Kläranlage erfolgt über die Straße und Bauernschaft.

Kläranlage Velen
Krückling 25
46342 Velen

Ansprechpartner:
Stadt Velen
Herr Stefan Bertels
Leiter der Zentralenkläranlage
Tel.: 02863 6545
E-Mail: bertels@velen.de

Das Gelände der Kläranlage Velen ist durch eine Einzäunung gegen Betreten von Unbefugten gesichert. Auf dem Kläranlagengelände sind gepflasterte Wegebefestigungen vorhanden.

Es wird empfohlen, dass sich der Bieter vor Angebotsabgabe mit der Örtlichkeit vertraut macht.

## Außervertragliche Arbeiten
Außervertragliche Arbeiten

Außervertragliche Arbeiten dürfen nur nach vorheriger schriftlicher Genehmigung der Bauleitung ausgeführt werden.

## Abrechnung
Abrechnung

Der Unternehmer hat für die Abrechnung genaue Aufmaße (VOB/B § 14) zu fertigen. Die Pläne müssen mit den Schlussrechnungen in 3-facher Ausfertigung vorgelegt
werden. Die Kosten werden nicht gesondert vergütet.

Zahlungsbedingungen

1. Vorauszahlung: 30 % des Brutto-Gesamtpreises nach Eingang der Vorauszahlungsbürgschaft

2. Weitere Zahlungen gemäß Baufortschritt und Aufmaß.

Rest: Nach Inbetriebnahme, Abnahme, Übergabe der vollständigen Dokumentation, erfolgtem Aufmaß, gegebenenfalls Beseitigung von Mängel gemäß Abnahmeprotokoll und Rechnungslegung.

Zahlungsbedingungen

Die Rechnungen müssen so frühzeitig
gestellt werden, dass eine Prüfung durch die
Bauleitung und den Auftraggeber vor dem Zahlungstermin möglich ist. Zu jeder Abschlagsrechnung müssen erforderliche (Teil-) Aufmaße und zugehörige Massenberechnungen vorgelegt werden.

Spätesten mit Schlussrechnung müssen alle Aufmaßblätter und die vollständige Dokumentation vorliegen.

## Urkalkulation
Urkalkulation

Der Bieter hat nach Zuschlagserteilung dem Auftraggeber
die Urkalkulation unaufgefordert im verschlossenen
Umschlag zur Aufbewahrung zu übergeben.

Die Urkalkulation darf dann geöffnet werden, wenn Nachträge, Mengenveränderungen oder andere Umstände dazu führen, dass der vertraglich vereinbarte Preis verändert werden kann. Die Urkalkulation ist nur gemeinsam zu öffnen.

Die Urkalkulation ist so zustellen, dass die ermittelten Mengen und Preise für jeden nachvollziehbar sind.

## Sicherheitseinweisung
Sicherheitseinweisung

Im Vorfeld der Arbeiten erfolgt für die auf dem Gelände der KA Velen tätigen Mitarbeiter des AN eine Sicherheitseinweisung durch Vertreter der Stadt Velen. Diese Einweisung dauert ca. 30 Minuten und ist im Anschluss durch die Unterzeichnung eines entsprechenden Protokolls zu bestätigen. Neu auf dem Gelände der KA Velen eingesetztes Personal muss ebenfalls entsprechend von einem verantwortlichen Mitarbeiter des AN unterwiesen werden. Dieser ist vorab zu benennen. Er ist für die Dauer der Maßnahme, die arbeitssicherheitstechnische Überwachung und Einweisung verantwortlich! Dies ist bei der Kalkulation des Angebotes entsprechend zu berücksichtigen.
Der AN ist dafür verantwortlich, dass jeder vom AN eingesetzte Mitarbeiter die erforderliche Einweisung zur fachgerechten Ausführung seiner Tätigkeit erhalten hat.

## Gewährleistung / Mängelansprüche
Gewährleistung  / Mängelansprüche

Für Bauarbeiten und Änderungen am Bauwerk (Betonarbeiten) beträgt die Gewährleistung gemäß VOB/B  §13 4 Jahre. Für alle anderen Einrichtungen beträgt die Gewährleistung 2 Jahre gemäß VOB/B §13.

Die Garantiezeit gilt für die gesamte Lieferung einschl. der im Rahmen des Gesamtauftrages vom Lieferanten (AN) durch Unterlieferanten bezogenen Teile.
Von der Garantie sind Verschleißteile ausgenommen.

Die Gewährleistung versteht sich in der Weise, dass
alle während der Gewährleistungszeit schadhaft
gewordenen Teile in einer zu vereinbarenden
angemessenen Frist kostenlos ersetzt bzw. Mängel vom
Lieferanten (AN) beseitigt werden. Auch nicht eingebaute Reserveteile, deren Ungeeignetheit erwiesen ist, sind zu ersetzen. Die Gewährleistung beginnt mit dem Tage der Inbetriebnahme nach Durchführung des
störungsfreien Probebetriebes (4 Wochen).

Der Auftragnehmer ist auch dann nicht von der
Gewährleistungspflicht befreit, wenn bei der Abnahme
erkennbare Mängel nicht gerügt werden oder Mängel nicht
erkannt werden.

Ergeben sich durch Änderungen oder Nachbesserungen, die innerhalb der Gewähr liegen, Stillstandszeiten, so verlängert sich die oben genannte Gewährleistungszeit entsprechend.

In dringenden Fällen oder wenn der Lieferant (AN) den Mangel nicht in der für den Betrieb erforderlichen Zeit behebt, ist der Bauherr berechtigt, notwendig werdende Änderungen oder Instandsetzungen selbst auf Kosten des Lieferanten (AN) ausführen zu lassen. In diesem Fall bleibt die Haftung des Lieferanten (AN) für die Gesamtanlage bestehen.

## Anlagenverzeichnis
Anlagenverzeichnis

- 2410-AS-01_Lageplan

- 2410-AS-02_Hydraulischer Längsschnitt

- 2410-AS-03_Fließschema

- 2410-AS-04_Längsschnitt Provisrium

## Bauablauf
Die Arbeiten der neuen Rechenanlage werden in folgende Schritte aufgeteilt. Die bauseitigen Arbeiten sind nachfolgende grau hinterlegt:

1. Aufbau und Inbetriebnahme Provisorium

2. Rückbau vorh. Anlagentechnik (bauseits)

3. Betonsanierungsarbeiten Gerinne und Sandfang (bauseits)

4. Montage Bühnen und Schlosserarbeiten (bauseits)

5. Montage EMSR-Technik (bauseits)

6. Montage Anlagen- und Maschinentechnik (bauseits)

7. Probebetrieb mit anschließender Abnahme (bauseits)

8. Rückbau Provisorium

## Pumpenprovisorium für Umbau
EP-Anteile: Material; Lohn

### Abschnitt 1 Pumpenprovisorium

#### Titel 1.1 Pumpen und Leitungen

*Hinweis: Hinweistext*
Für die Sanierung des Rechengebäudes der Kläranlage muss ein Pumpenprovisorium aufgebaut werden.
Um die alten Rechen tauschen und das Bauwerk betontechnisch Sanieren zu können, muss der gesamte Abwasserzulauf zur Kläranlage umgepumpt werden.

Da diese Umbauarbeiten nicht im laufenden Betrieb der Kläranlage erfolgen können, wird ein entsprechendes Provisorium vorgesehen, um diesen Anlagenbereich umfahren zu können.

Hierzu müssen verschiedene Pumpenprovisorien, Rohrleitungen und Schaltanlagen aufgebaut und vorgehalten werden.

Bauseits wird eine provisorische Rechenanlage baugestellt, die in das Pumpenprovisorium zu integrieren ist.

Steuerungstechnisch ist sicher zu stellen, dass das Rechenprovisorium mit max. 760 m³/h beaufschlagt wird.
Möglichweise ist hierzu min. 1 MID einzukalkulieren.

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
Des Weiteren ist durch den Anbieter ein entsprechender Bereitschaftsdienst für den sicheren Betrieb der Provisorien sicher zu stellen.

Dem Angebot ist eine erste technische Auslegung des Provisoriums incl. der entsprechenden Pumpendatenblätter beizulegen.

Alles weitere ist den nachfolgenden Positionen zu entnehmen.
Die Aufstellorte und die genaue Anlagenkonstellation sind den Anlagen zu entnehmen.

Für das Ablagen und Aufstellen der Pumpen und Rohrleitungen sind entsprechende Hebezeuge, Gabelstapler, Teleskoplader öder ähnlich zu berücksichtigen. Diese Leistungen sind grundsätzlich einzukalkulieren und werden nicht separat vergütet.

**1.1.1 Abwasserpumpen, selbstansaugend Schmutzwasserkanal, 235 m3/h**
4 Stück selbstansaugende Abwasserpumpen in Trockenaufstellung, auf Leihbasis zur Umleitung des Abwasserzulaufes der Kläranlage.
Einbau Schmutzwasserschacht der KA Velen,
montieren und vorhalten.
Die Pumpen dienen als Hebeanlage zur Förderung des
Abwassers aus dem Schacht über je eine
provisorische Druckleitung pro zwei Pumpen in die provisorische Rechenanlage, während der Sanierungsarbeiten im Rechengebäude.
(Länge ca. 130 m, siehe separate Position)

Es sind verstopfungsarme, selbstansaugende Abwasserpumpen vorzusehen. Die Pumpen sind mittels FU entsprechend des Wasserspiegels im Schacht zu regeln.

Hersteller / Typ: '..................................................' vom Bieter einzutragen

Förderleistung je Pumpe min. 235 m3/h

Förderhöhe H geo zum Rechenprovisorium:  ca.  9 m

Förderleistung Pumpen: '......................-............................' m³/h *

Pumpen komplett, incl. Anschluss an Saug- und Druckschläuche Ø 350 der nachfolgenden Position für die Dauer der Sanierungsarbeiten im Rechengebäude einbauen,
vorhalten und nach Beendigung der Arbeiten zur
Verwendung des AN demontieren.
Die Vorhaltedauer beginnt mit dem Tage der
Inbetriebnahme des Pumpenprovisoriums.
Menge: 4,000 St

**1.1.2 Abwasserpumpen, selbstansaugend Regenwasserschacht, 235 m3/h**
2 Stück selbstansaugende Abwasserpumpen in Trockenaufstellung, auf Leihbasis zur Umleitung des Abwasserzulaufes der Kläranlage.
Einbau Oberflächenwassersammelschacht der KA Velen,
montieren und vorhalten.
Die Pumpen dienen als Hebeanlage zur Förderung des
Oberflächenwasser aus dem Schacht über je eine
 provisorische Druckleitung  pro Pumpe in das RÜB der Kläranlage (Länge ca. 10 m, siehe separate Position), während der Sanierungsarbeiten im Rechengebäude.

Es sind verstopfungsarme, selbstansaugende Abwasserpumpen vorzusehen. Die Pumpen sind mittels FU entsprechend des Wasserspiegels im Schacht zu regeln.

Hersteller / Typ: '..................................................' vom Bieter einzutragen

Förderleistung je Pumpe min. 510 m3/h

Förderhöhe H geo zum RÜB  ca.  7,5 m

Förderleistung Pumpen: '......................-............................' m³/h *

Pumpen komplett, incl. Anschluss an Saug- und Druckschläuche Ø 350 der nachfolgenden Position für die Dauer der Sanierungsarbeiten im Rechengebäude einbauen,
vorhalten und nach Beendigung der Arbeiten zur
Verwendung des AN demontieren.
Die Vorhaltedauer beginnt mit dem Tage der
Inbetriebnahme des Pumpenprovisoriums.
Menge: 2,000 St

**1.1.3 Rückschlagklappen für Druckrohrleitung Ø 235 mm**
Rückschlagklappen für die prov. Pumpen mit Anschluss an die prov. Druckleitungen Ø 235 mm.

Rückschlagklappen hinter die selbstansaugenden Pumpen in die prov. Druckrohrleitung montieren und mit einer entsprechenden Wintersicherung (Isolierung und Beheizung) versehen.

Rückschlagklappen für die gesamte Laufzeit der Provisorien vorhalten und sicher betrieben.
Im Anschluss sind diese zurück zu bauen.
Menge: 4,000 St

**1.1.4 Abwasserpumpen, selbstansaugend Mischwasserkanal, 510 m3/h**
4 Stück selbstansaugende Abwasserpumpen in Trockenaufstellung, auf Leihbasis zur Umleitung des Abwasserzulaufes der Kläranlage.
Einbau Mischwasserschacht der KA Velen,
montieren und vorhalten.
Die Pumpen dienen als Hebeanlage zur Förderung des
Abwassers aus dem Schacht über je eine
provisorische Druckleitung pro zwei Pumpen in das RÜB der Kläranlage, während der Sanierungsarbeiten im Rechengebäude.(Länge ca. 65 m, siehe separate Position)

Es sind verstopfungsarme, selbstansaugende Abwasserpumpen vorzusehen. Die Pumpen sind mittels FU entsprechend des Wasserspiegels im Schacht zu regeln.

Hersteller / Typ: '..................................................' vom Bieter einzutragen

Förderleistung je Pumpe min. 510 m3/h

Förderhöhe H geo zum RÜB  ca. 7,5 m

Förderleistung Pumpen: '......................-............................' m³/h *

Pumpen komplett, incl. Anschluss an Saug- und Druckschläuche Ø 500 der nachfolgenden Position für die Dauer der Sanierungsarbeiten im Rechengebäude einbauen,
vorhalten und nach Beendigung der Arbeiten zur
Verwendung des AN demontieren.
Die Vorhaltedauer beginnt mit dem Tage der
Inbetriebnahme des Pumpenprovisoriums.
Menge: 4,000 St

**1.1.5 Rückschlagklappen für Druckrohrleitung Ø 500 mm**
Rückschlagklappen für die prov. Pumpen mit Anschluss an die prov. Druckleitungen Ø 500 mm.

Rückschlagklappen hinter die selbstansaugenden Pumpen in die prov. Druckrohrleitung montieren und mit einer entsprechenden Wintersicherung (Isolierung und Beheizung) versehen.

Rückschlagklappen für die gesamte Laufzeit der Provisorien vorhalten und sicher betrieben.
Im Anschluss sind diese zurück zu bauen.
Menge: 2,000 St

**1.1.6 Abwassertauchmotorpumpen Regenüberlaufbecken, 235 m³/h**
2 Stück Abwassertauchmotorpumpen in Nassaufstellung auf
Leihbasis zur Umleitung des Abwasserzulaufes, Einbau
im RÜB der KA Velen, montieren und vorhalten (siehe Lageplan und Hydraulischer Längsschnitt Provisorium).
Die Pumpen dienen als Hebeanlage zur Förderung des
Abwassers aus dem RÜB über je eine
separate provisorische DN/OD 350 Druckleitung in den Sammelbehälter der provisorischen mechanischen Reinigungsstufe. (Länge ca. 85 m, siehe separate Position), während der Umbauarbeiten an der Rechenanlage der Kläranlage.

Es sind verstopfungsarme Abwasserpumpen mit der Möglichkeit zum vorwärts und rückwärts drehen des Laufrads vorzusehen.

Als Alternative zu Tauchmotorpumpen, können auch trocken aufgestellte Drehkolbenpumpen angeboten werden.

Hersteller / Typ: '..................................................' vom Bieter einzutragen

Förderleistung je Pumpe min. 235 m³/h

Förderhöhe H geo: ca.  4 m

Förderleistung Pumpen: '......................-............................' m³/h *

Pumpen komplett mit Kupplungsfußkrümmer, Aufzugs- und
Absenkvorrichtung für Beckentiefe von ca. 4,5 m. Pumpe für die Dauer der Bauarbeiten und
nachfolgenden Montagearbeiten einbauen,
vorhalten und nach Beendigung der Arbeiten zur
Verwendung des AN demontieren.
Die Vorhaltedauer beginnt mit dem Tage der
Inbetriebnahme des Pumpenprovisoriums.
Menge: 2,000 St

**1.1.7 Stahlrohrleitung als Steigleitung**
Stahlrohrleitung DN 150 incl. Rückschlagklappe von den Druckstutzen der Pumpenprovisorien der Vorposition an der Schachtwand hochführen mit Übergang auf
DN/OD 350 provisorische Druckleitung verlegen. Einschl. Konsolen/Wandbefestigungen, ca. 3 Stück Formstücke (Bögen und Übergangsstück) und
Verbindungsmaterial bzw. Schweißarbeiten
Länge der Leitung ca. 6 m
Rohrleitung montieren, vorhalten und nach Beendigung
der Arbeiten zur Verwendung des AN demontieren
als Zulage zum Pumpenprovisorium.
Menge: 2,000 Stck

**1.1.8 Abwassertauchmotorpumpen Zentratspeicher und Voreindicker, 25 m³/h**
2 Stück Abwassertauchmotorpumpen in Nassaufstellung auf
Leihbasis zur Umleitung des Zentratwassers, Einbau
im Trübwasserschacht und im Schlammvoreindicker der KA Velen, montieren und vorhalten (siehe Lageplan und Hydraulischer Längsschnitt Provisorium).
Die Pumpen dienen als Hebeanlage zur Förderung des
Trübwassers aus dem Schacht und dem Voreindicker über je eine separate provisorische DN/OD 200 Druckleitung in den Sandfang der mechanischen Reinigungsstufe. (Länge ca. 50 m, siehe separate Position), während der Umbauarbeiten an der Rechenanlage der Kläranlage.

Es sind verstopfungsarme Abwasserpumpen mit der Möglichkeit zum vorwärts und rückwärts drehen des Laufrads vorzusehen.

Als Alternative zu Tauchmotorpumpen, können auch trocken aufgestellte Drehkolbenpumpen angeboten werden.

Hersteller / Typ: '..................................................' vom Bieter einzutragen

Förderleistung je Pumpe min. 25 m³/h

Förderhöhe H geo: ca.  3 m

Förderleistung Pumpen: '......................-............................' m³/h *

Pumpen komplett mit Kupplungsfußkrümmer, Aufzugs- und
Absenkvorrichtung für Beckentiefe von ca. 3,0 m. Pumpe für die Dauer der Bauarbeiten und
nachfolgenden Montagearbeiten einbauen,
vorhalten und nach Beendigung der Arbeiten zur
Verwendung des AN demontieren.
Die Vorhaltedauer beginnt mit dem Tage der
Inbetriebnahme des Pumpenprovisoriums.
Menge: 2,000 St

**1.1.9 Stahlrohrleitung als Steigleitung**
Stahlrohrleitung DN 150 incl. Rückschlagklappe von den Druckstutzen der Pumpenprovisorien der Vorposition an der Schachtwand hochführen mit Übergang auf
DN/OD 200 provisorische Druckleitung verlegen. Einschl. Konsolen/Wandbefestigungen, ca. 3 Stück Formstücke (Bögen und Übergangsstück) und
Verbindungsmaterial bzw. Schweißarbeiten
Länge der Leitung ca. 3,0 m
Rohrleitung montieren, vorhalten und nach Beendigung
der Arbeiten zur Verwendung des AN demontieren
als Zulage zum Pumpenprovisorium.
Menge: 2,000 Stck

**1.1.10 Saug- und Druckschläuche/ oder Leitungen Ø 500 mm**
Saug - und Druckrohrschläuche / Leitungen mit einem Innendurchmesser von min. 500 mm als Saug- und Druckleitungen der provisorischen Pumpen vorhalten und montieren.
Die Schläuche müssen abwasserbeständig, flexibel und mittels passender Kupplung zu verbinden sein.
Alternativ können auch entsprechende Stahlrohrleitungen vorgesehen werden.

Bögen und Umlenkungen sind ebenfalls zu berücksichtigen.

Der Leitungsverlauf kann den beiliegenden Plänen entnommen werden.
Die Leitungen müssen an das bauseitige Rechenprovisorium angeschlossen werden.

Es muss sichergestellt werden, dass die verwendeten Leitungen/ Schläuche zu den oben genannten Pumpen passen incl. der entsprechenden Flanschanschlüsse. Des weiteren müssen die Leitungen/ Schläuche entsprechend gegen herauslösen gesichert werden.

Leitungen/ Schläuche montieren, vorhalten und nach Beendigung der Arbeiten zur Verwendung des AN demontieren als Zulage zu den Abwasserpumpen der Vorpositionen.
Menge: 130,000 lfdm

**1.1.11 Saug- und Druckschläuche/ oder Leitungen Ø 350 mm**
..Saug - und Druckrohrschläuche / Leitungen mit einem Innendurchmesser von min. 350 mm als Saug- und Druckleitungen der provisorischen Pumpen vorhalten und montieren.
Die Schläuche müssen abwasserbeständig, flexibel und mittels passender Kupplung zu verbinden sein.
Alternativ können auch entsprechende Stahlrohrleitungen vorgesehen werden.

Bögen und Umlenkungen sind ebenfalls zu berücksichtigen.

Der Leitungsverlauf kann den beiliegenden Plänen entnommen werden.
Die Leitungen müssen an das bauseitige Rechenprovisorium angeschlossen werden.

Es muss sichergestellt werden, dass die verwendeten Leitungen/ Schläuche zu den oben genannten Pumpen passen incl. der entsprechenden Flanschanschlüsse. Des weiteren müssen die Leitungen/ Schläuche entsprechend gegen herauslösen gesichert werden.

Leitungen/ Schläuche montieren, vorhalten und nach Beendigung der Arbeiten zur Verwendung des AN demontieren als Zulage zu den Abwasserpumpen der Vorpositionen.
Menge: 410,000 lfdm

**1.1.12 Saug- und Druckschläuche/ oder Leitungen Ø 200 mm**
..Saug - und Druckrohrschläuche / Leitungen mit einem Innendurchmesser von min. 200 mm als Saug- und Druckleitungen der provisorischen Pumpen vorhalten und montieren.
Die Schläuche müssen abwasserbeständig, flexibel und mittels passender Kupplung zu verbinden sein.
Alternativ können auch entsprechende Stahlrohrleitungen vorgesehen werden.

Bögen und Umlenkungen sind ebenfalls zu berücksichtigen.

Der Leitungsverlauf kann den beiliegenden Plänen entnommen werden.
Die Leitungen müssen an das bauseitige Rechenprovisorium angeschlossen werden.

Es muss sichergestellt werden, dass die verwendeten Leitungen/ Schläuche zu den oben genannten Pumpen passen incl. der entsprechenden Flanschanschlüsse. Des weiteren müssen die Leitungen/ Schläuche entsprechend gegen herauslösen gesichert werden.

Leitungen/ Schläuche montieren, vorhalten und nach Beendigung der Arbeiten zur Verwendung des AN demontieren als Zulage zu den Abwasserpumpen der Vorpositionen.
Menge: 110,000 lfdm

**1.1.13 Steuerung Pumpenprovisorium mit FUs**
Komplette Motorsteuerung mit FUs für die gesamten Pumpen des Provisoriums. Der Bieter hat zu wählen, ob die Steuerung aufgeteilt oder gesamt für alle Pumpen realisiert wird. Schaltanlage im Schaltschrankgehäuse zur Aufstellung im Container, zur Ansteuerung von allen Pumpen (Leistung entsprechend der angebotenen Pumpen) mittels FU,einschließlich Hauptschalter, Steuerspannungserzeugung, Niveaumessung über je zwei  Stück Drucksonden oder Radarsonden bis max. 5,5 m pro Pumpenpunkt (min. 4 Stück). Die Einschaltpunkte der verschiedenen Pumpen müssen flexibel Anhand des Wasserspiegels einzustellen sein.
Hand - Aus- Automatik Vorwahlschalter und Betriebs- und
Störmeldeleuchten in der Schaltschranktür. Steuerung n.
Höhenstand für Einzelbetrieb und Parallelbetrieb der
Pumpen vorrichten.
Die Steuerung ist so auszuführen, dass im Notfall die Reserveaggregate automatisch zugeschaltet werden.
Blinkleuchte, außen angebracht, absetzen einer Störmeldung per GSM-Modul für die Rufbereitschaft des AN (siehe Pos. Rufbereitschaft).

Bereitstellung von min. 4 potentialfreien Kontakten zur Übertragung der wesentlichen Betriebs-Sammelstörmeldungen an das Alarmsystem/Prozessleitsystem des AG, mit Lieferung und betriebsfertiger Verlegung eines Meldekabels zum Betriebsgebäude, mit beidseitigen Anschlüssen. Die Meldungsverarbeitung im PLS wird bauseits hergestellt.

Steuerung liefern, anschließen und in Betrieb nehmen als komplette betriebsfertige Lösung für die komplette Sanierungsphase mit anschließender Demontage und Rücknahme nach Absprache mit dem Betriebspersonal.
Menge: 1,000 Stck

**1.1.14 Container Steuerungsanlagen**
Container für Steuerungsanlagen der Vorpositionen als
Wetterschutz liefern, aufstellen, und während der gesamten Bauzeit vorhalten. Standplatz herrichten und räumen. Nach Beendigung der Sanierungsarbeiten abbauen, verladen und abfahren.
Mit erforderlichen Kabeldurchführungen, Leuchten und Lüftungsöffnungen.

Ausführung Container:
Grundfläche ca. 4 - 6 m²
Einflügeltür mit Sicherheitsschloss und Drückergarnitur
Menge: 1,000 Stck

**1.1.15 Herstellen der Stromversorgung**
*** Pauschalposition
Die Stromversorgung des Provisums ist aus der NSAV im Rechengebäude abzunehmen Hierzu kann ein vorhandener NH2 -Sicherungslasttrenner durch den AN benutzt werden, die Sicherungseinsätze sind durch den AN passend auszutauschen. Es ist die Netzform TN-S mit 400V/50 Hz vorhanden.

Das Leistungskabel in 5-Leiter ist durch den AN zu dimensionieren, zu liefern und betriebsfertig beidseitig anzuschließen. Maßnahmen zur geschützten Verlegung und Kennzeichnung der Kabel außerhalb des Schaltraumes bis zum Standort des Provisoriums sind vorzusehen.

Die Energie ist durch den AN innerhalb des gesamten Provisoriums auf die einzelnen Schaltschränke zu verteilen. Der Gesamtverbrauch ist durch einen Drehstrom-Zwischenzähler zu erfassen. Der Verbrauch ersetzt den Betrieb der normalen Anlage und wird durch den AG getragen.
Menge: 1,000 psch

**1.1.16 Verkabelung und Elektroinstallationen**
*** Pauschalposition
Mit kompletter Verkabelung, Elektroinstallationen, Potentialausgleich, Anschlüssen und Bedienstellen für die vom AN gelieferten Schaltanlagen und Ausrüstungen.
Menge: 1,000 psch

**1.1.17 Arbeiten auf Nachweis durch Elektrofachkraft**
Arbeiten auf Nachweis durch Elektrofachkraft

für Anpassungen der Meldungsbeschaltung an der bestehenden Schaltanlage und Neubelegung mit den Signalen des Provisoriums.
Menge: 12,000 h

**1.1.18 Vorhaltung des Pumpenprovisoriums**
Vorhaltung und Betrieb des gesamten Pumpenprovisoriums einschließlich Steuerungen, Verkabelung und Rohrleitungen über einen Zeitraum von ca. 24 Wochen.

Die Vorhaltezeit beginnt nach erfolgreicher Inbetriebnahme des Provisoriums.
Menge: 24,000 Wo

**1.1.19 Rufbereitschaft**
Alarmierung über Störmeldung per GSM-Modul (siehe Position Steuerung Pumpenprovisorium) während der Dauer des Betriebs des Pumpenprovisoriums jederzeit sicherstellen und vorhalten
(24 h am Tag, 7 d in der Woche).

Die Reaktionszeit für die Rufbereitschaft beträgt 1,5 Stunde (von der Alarmierung bis zum Eintreffen der Rufbereitschaft vor Ort).

Die jeweilige Person muss mit der Baustelle und dem Verfahren vertraut sein und über entsprechende Qualifikation und Befugnis verfügen und für umgehende Störungsbeseitigung zu sorgen oder entsprechendes zusätzliches Personal und Gerät auf die Baustelle zu ordern.

Die Störungsbeseitigung gilt für alle vom Bieter eingebaute provisorische Anlagenteile, die im Umfang dieser Ausschreibung für den provisorischen Betrieb im Einsatz sind.

Montage-, Wartungs- und Reparaturkontrolleinsätze
und erforderliche Materialien und Verschleißteile, die aufgrund der vom Bieter eingesetzten Aggregate in diesem Zeitraum erforderlich werden, sind einzukalkulieren.
Menge: 24,000 Wo

**1.1.20 Rückbau Provisorium**
*** Pauschalposition
Nach Abschluss der Umbauarbeiten und erfolgreicher Inbetriebnahme der Anlagentechnik ist das gesamte Provisorium abzubauen und nach Wahl des AN abzufahren.
Incl. Autokraneinsatz Aufgrund der örtlichen Gegebenheiten.
Menge: 1,000 psch

#### Titel 1.2 Begleitende Bauarbeiten

*Hinweis: Hinweistext*
Teilweise müssen die provisorischen Druckleitungen durch die Verkehrsflächen der Kläranlage verlegt werden. Da der Anlieferungs- und Baustellenverkehr auf
der Kläranlage nicht behindert werden darf,
müssen ein Teil der Rohrleitungen prov. erdverlegt werden.

Hierzu sind die entsprechenden Pflasterflächen aufzunehmen, dass Pflaster seitlich zu lagern und die prov. Leitungen in einem Rohrgraben zu verlegen.
Der Graben ist zu schließen und Mittels Stahlplatten wieder überfahrbar zu gestalten (für LKW Verkehr).

Nach Abschluss der Sanierungsarbeiten sind die Leitungen zurück zu bauen und die Pflasterflächen wieder ordnungsgemäß herzustellen.

**1.2.1 Betonsteinpflaster aufnehmen**
Betonsteinpflaster im Baustellenbereich aufnehmen.
Rechteckpflaster, 8 cm dick Pflaster einschl. Unterbau,
Dicke bis ca. 35 cm Brauchbare Steine säubern und zur
Wiederverwendung seitlich lagern.
Aufbruchgut und unbrauchbare Steine zur freien
Verwendung des AN laden und abfahren.
Menge: 40,000 m2

**1.2.2 Betonrandsteine aufnehmen**
Betonrandsteine aufnehmen  Abmessung der
Steine: 8/25/100 cm Unterbeton und Rückenstütze
aufbrechen Brauchbare Steine/bzw. Winkel säubern
und zur Wiederverwendung seitlich lagern.
Aufbruchmaterial und unbrauchbare Steine bzw. Winkel
zur freien Verwendung des AN abfahren.
Menge: 10,000 m

**1.2.3 Rohrgraben herstellen, B = 2,00 m**
Rohrgraben für prov. Rohrleitungen herstellen,
Den zur Wiederverwendung geeigneten Boden
innerhalb der Baustelle transportieren nach der Rohrverlegung einbauen und verdichten. Die Verfüllung mit steinfreiem
Boden bis 30 cm über Rohrscheitel ist einzurechnen.
(Lieferung Füllboden durch AN)
Den durch die Rohrleitungen, Sandauflager und
Verfüllung verdrängten Boden nach Wahl des AN seitlich lagern.
Einschl. der erforderlichen Wasserhaltung.
Rohrgraben für provisorische Druckrohrleitung aus PE,
2 x 500 mm.
(Rohrverlegung ebenfalls Bestandteil dieser Ausschreibung).
Der Zeitpunkt der Erstellung der Rohrgräben und die
Rohrverlegearbeiten müssen zeitnah erfolgen.
Die Nachschachtung kurz vor Beginn oder während der
Rohrverlegearbeiten ist in diese Position einzukalkulieren.

Nach dem Abschluss der Sanierungsarbeiten sind die Rohrleitungen wieder auszubauen und der Kabelgraben fachgerecht zu schließen.

Grabenbreite: 2,00 m
Aushubtiefe: 1,00 m
Menge: 20,000 m3

**1.2.4 Kabelkreuzungen sichern**
Kabelkreuzungen beim Bodenaushub sichern.
Die Erschwernisse, die durch die Kabel beim
Bodenaushub und bei den Rohrverlegearbeiten
entstehen, sind in den Preis einzurechnen.
Bei der Wiederverfüllung sind die Leitungen mit
Sand (0,08 m3/Stck) zu ummanteln und mit Signalband
abzudecken. Als 1 Stück Kabelkreuzung gelten alle
Kabel, die nicht mehr als 40 cm auseinander liegen.
Menge: 5,000 Stck

**1.2.5 Längslaufende Kabelpaket sichern**
Kabelpaket längs, schleifend in der Baugrube beim
Bodenaushub sichern, sonst wie vor beschrieben.
Bei der Wiederverfüllung sind die Leitungen mit
Sand (ca. 0,03 m3/m) zu ummanteln.
Menge: 50,000 m

**1.2.6 Betonsteinpflaster seitl. lagernd versetzen**
Betonsteinpflaster aus vorh. Steinen (seitl. lagernd)
herstellen. Verbundsteinpflaster, 8 cm dick auf 3 bis 5 cm Splitt
und 30 cm Kalkstein 0/32 mm verlegen.
Die Oberfläche des Pflasters darf an keiner Stelle
mehr als 1 cm von der Sollhöhe abweichen.
Verformungsmaß EV 2 größer /gleich
100 MN/m² auf der Schottertragschicht
Verdichtungsgrad der Tragschicht mind. 103 %
Das Pflaster mit Sand einschlämmen, standfest
abrütteln und abfegen.
Menge: 40,000 m2

**1.2.7 Betonrandsteine seitl. lagernd versetzen**
Betonrandsteine, seitlich lagern versetzen.
Abmessung der Steine:  8/25/100 cm
Betonrandsteine auf eine Betonsohle mit Rücken -
stütze aus Beton C 12/15, Konsistenz K 1, flucht -,
höhen- und querschnittsgerecht versetzen.
Betonsohle 8 cm dick, Rückenstütze je 8 cm dick,
beidseitig eingeschalt.
Einschl. herstellen der Anschlüsse an den Seitenein -
bzw. abläufen, erforderliche Erdarbeiten sowie Abfuhr
des anfallenden Bodens zur freien Verwendung
des AN.
Einschl. Ersatz für fehlendes und unbrauchbares Material.
Menge: 10,000 m

**1.2.8 Stahlplatte vorhalten**
Stahlplatte vorhalten
Stahlplatte zur Überdeckung von Rohr-, Kabelgräben
 (l x b ca. 2,50 x 3,0 m) liefern, verlegen und nach Beendigung der Arbeiten wieder aufnehmen und abfahren.
4 Stck
Menge: 4,000 St

**1.2.9 Kernbohrung 500 mm herstellen**
Kernbohrung, Durchmesser 500 mm, in den Stahlbetonwänden des Sandfangs herstellen.
Betonfestigkeitsklasse C 35/45.
Schnittfläche aufrauhen und mit KB Epoxidharz streichen.
Wandstärke 30 cm.
Eingeschlossen ist die Vorhaltung des Kernbohrgerätes
mit Bedienungspersonal sowie Kühlwasservorhaltung
und Beseitigung des Bohrgutes.

Ausführungsort: Außenwand Sandfang
Menge: 1,000 Stck

**1.2.10 Öffnungen DN 500 vergießen**
Öffnung DN 500 hohlraumfrei und wasserundurchlässig
mit schrumpfungsfreiem Vergussbeton (z. B. Pagel) wandbündig
wasserdicht verschließen (einschl. Quellband z. B. Waterstop rx od.
glw. 2-lagig einbauen), einschl. Lieferung aller Materialien.

Ausführungsort: Außenwand Sandfang
Menge: 1,000 Stck

#### Titel 1.3 Verschluss der Zulaufkanäle

*Hinweis: Hinweistext*
Um die Sanierungsarbeiten Abwasserfrei im Bereich
der Rechengerinne durchführen zu können, müssen die beiden Zulaufkanäle (Schmutz- und Mischwasser) für den Sanierungszeit provisorische verschlossen werden.

Zu diesem Zweck sollen die beiden Kanäle mittels Kanalklinker abgemauert werden.
Um die Abmauerung herstellen zu können, muss eine entsprechende Wasserhaltung mit Absperrblasen hergestellt und bis zur vollständigen Mörtelaushärtung betrieben werden.

Nach dem Abschluss der Sanierungsarbeiten, muss die Abmauerung wieder zurück gebaut und fachgerecht entsorgt werden.

**1.3.1 Prov. Verschluss Schmutzwasserkanal DN 600**
*** Pauschalposition
Rohröffnung abmauern.
Rohröffnung mit Kanalklinkern (NF) nach DIN 4051 in Zementmörtel wasserdicht abmauern einschließlich Reinigung der Leitung im Bereich der Abmauerungsstelle sowie Wasserhaltung, Putz in Zementmörtel und Isolieranstrich.
Mauerwerk 24 cm dick.
Rohrquerschnitt DN 600
und mit Entlüftungsöffnung zum Verdämmen.

Öffnung nach Beendigung der Sanierungsarbeiten wieder
frei machen und Bauschutt entsorgen.
Menge: 1,000 psch

**1.3.2 Prov. Verschluss Mischwasserkanal DN 900**
*** Pauschalposition
Rohröffnung abmauern.
Rohröffnung mit Kanalklinkern (NF) nach DIN 4051 in Zementmörtel wasserdicht abmauern einschließlich Reinigung der Leitung im Bereich der Abmauerungsstelle sowie Wasserhaltung, Putz in Zementmörtel und Isolieranstrich.
Mauerwerk 24 cm dick.
Rohrquerschnitt DN 900
und mit Entlüftungsöffnung zum Verdämmen.

Öffnung nach Beendigung der Sanierungsarbeiten wieder
frei machen und Bauschutt entsorgen.
Menge: 1,000 psch

### Abschnitt 2 Inbetriebnahme / Stundenlohnarbeiten

#### Titel 2.1 Inbetriebnahme/Abnahme

**2.1.1 Inbetriebnahme einschl. Einweisung und Probebetrieb**
Inbetriebnahme nach abschließender Montage einschl. Einweisung des Betriebspersonals sowie Probebetrieb aller unter Titel 01.01. beschriebenen Einrichtungen und Einweisung des Personals über den erforderlichen Zeitraum.

Inbetriebnahme direkt im Anschluss an die Montage.
Im Anschluss an die Inbetriebnahme und Einweisung ist ein begleitender Probebetrieb durchzuführen
(min. zwei Tage).
Nach Rücksprache kann dann die Übergabe an den Betrieb  erfolgen.
Die Inbetriebnahme und Einweisung ist zu protokollieren
und dem AG zu überreichen.

Die daraus entstehenden Kosten für die erneute Anreise
des erforderlichen Personals sind einschl. aller
Nebenkosten, Auslösungen, Fahrkosten usw. mit
einzukalkulieren.
Menge: 1,000 Stck
DIN 276/2008: 762

**2.1.2 Aufmaß, Werkplanung und wassertechnische Berechnung des Provisoriums**
*** Pauschalposition
- Aufmaß der den Leistungsumfang des AN betreffenden Anlagenteile erstellen und dokumentieren.

- Wassertechnischer Nachweis des Provisoriums incl.
hydraulischer Berechnung der Rohrleitung incl. Pumpenauslegung.

- Alle relevanten Maße sind durch den AN im Vorfeld vor Ort zu überprüfen und in der Werksplanung zu berücksichtigen!

Der Aufstellungsplan (Werkplanung) und die wassertechnischen Berechnung sind dem AG im Vorfeld zur
Prüfung vorzulegen.
Menge: 1,000 psch

#### Titel 2.2 Stundenlohnarbeiten

*Hinweis*
Hinweis:
Stundenlohnarbeiten müssen gesondert abgerechnet
werden. Die Abrechnung erfolgt täglich mit der
Bauleitung auf Stundennachweiszetteln, wobei die
durchgeführten Arbeiten im Einzelnen aufgeführt sein
müssen.
Grundsätzlich sind die Stundenlohnarbeiten nur nach
ausdrücklicher Genehmigung durch die Bauleitung
durchzuführen.
Die Bauleitung gibt im Einzelnen an, welche Arbeiten
nach Stundennachweis durchgeführt werden.

**2.2.1 Obermonteurstunden**
Obermonteurstunden
einschl. der erforderlichen Werkzeuge sowie aller
Zuschläge zum besonderen Nachweis
Menge: 10,000 Std.

**2.2.2 Monteurstunden**
Monteurstunden, sonst wie vor
Menge: 10,000 Std.

**2.2.3 Materiallieferungen**
Verrechnungssatz für Lieferungen und
Nachunternehmerleistungen

Für die Lieferung von nicht im Leistungsverzeichnis
einzeln aufgeführten Stoffen und Bauteilen zum Einbau
im Stundenlohn auf Anordnung der Bauleitung und für
Fremdleistungen, die zur Erstellung der Bauleistung
erforderlich sind.

Für diese Stoffe wird der abschließend zu benennende
Zuschlag in % auf den Materialpreis für Gemeinkosten,
Wagnis und Gewinn auf den Einstandspreis aufgerechnet.

Der Einstandspreis ist nachzuweisen, indem der
Auftragnehmer z.B. den Original-Rechnungsbeleg vorlegt.

An Materialkosten wird für die Angebotswertung ein
Betrag von 500,00 EUR zugrunde gelegt.

Der vorgenannte Stoffzuschlag ist kalkuliert mit:

................................. '..........'
''% (Zuschlag)

Der Zuschlagsfaktor (Faktor) beträgt:

(
'................................'
'' % + 100 %)/100 % = '
.
'(Faktor)

Beispiel für die Berechnung des Gesamtpreises:

Menge 500,00 EUR x Faktor(EP) = Gesamtpreis

EP =1,05 bedeutet 5% Zuschlag auf Materiallieferungen'
Menge: 500,000 EUR
